# Pauschale Rastanlagen BAB - AS Dresden / Sachsen
Angebotsaufforderung (GAEB DA XML 3.2, DA83)
Projekt: A-P0325-00
Währung: EUR
Vergabeart: Öffentliche Ausschreibung
Eröffnung: 30.06.2026 10:00:00
Ende der Zuschlagsfrist: 30.07.2026
Ausführungsbeginn: 01.09.2026
Ausführungsende: 30.09.2026
Auftraggeber: Autobahn GmbH des Bundes, Niederlassung Ost (Halle/Saale), Außenstelle Dresden, AdB-NL Ost, ASt.Dresden, Großenhainer Str.7, 01097 Dresden, Großenhainer Straße 7, 01097 Dresden, Ansprechpartner Stefan Melzer; Vergabenummer: AP032500280
Erstellt mit: GXML Toolbox V3.3 R20230829, iTWO_64 V25.0.650, 15.05.2026

## 1 Notinstandsetzung FB_PWC NORD
Datum: 13.05.2026
WaGr: 99_99_01

### Bereich 00 Erd- und Oberbau

#### Abschnitt 00.00 Allgemeine Baustelleneinrichtung

**00.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**00.00.0002 Baustelle räumen Sämtl. LV-Abschn.**
*** Pauschalposition
StL-Nr. 1910111201
Baustelle von allen Geräten, Anlagen, Einrichtungen und
dgl. räumen. Benutzte Flächen und Wege entsprechend dem
ursprünglichen Zustand herrichten. Soweit nicht für
bestimmte Leistungen für das Räumen der Baustelle gesonderte Positionen im Leistungsverzeichnis enthalten
sind, gilt die Pauschale
für alle Leistungen sämtlicher Abschnitte des Leistungsverzeichnisses.
Menge: 1,000 Psch

**00.00.0003 Koordinierung**
Koordinierung (räumlich, zeitlich, technisch und
technologisch) für die gesamte Bauzeit

- bezüglich Abstimmung der einzelnen Gewerke
- bezüglich Terminvereinbarung aller Beteiligten
  für in Positionen beschriebene Ortstermine
  (z.B. Bestands-/Bauzustandsanalyse, etc.)
- mit NAN/Subunternehmen
- mit Lieferanten (z.B. Ausrüstung, etc.)
- mit dem SiGe-Koordinator
- mit/zwischen
  Auftraggeber(n) / Betreibern / Rechtsträgern / Ver-
  und Entsorgungsunternehmen bzw. deren beauftragten
  Firmen incl. ggf. von Betreibern beauftragten Subunternehmern/Jahresfirmen (z.B. Erstellung von
  Bestandsunterlagen, etc.)
- mit/zwischen Auftraggeber und Entsorgungsunternehmen
- mit allen Beteiligten bei Beweissicherungen
- mit dem Baugrundgutachter des AG

für eine verzögerungsfreie Vorbereitung und Baudurchführung ohne gegenseitige Behinderungen
rechtzeitig durch den AN durchführen.
Abstimmungen schriftlich protokollieren,
Kopien in 1-facher Ausfertigung an AG übergeben.

Sämtliche aus den o.g. Festlegungen/Forderungen
resultierenden Aufwendungen/Kosten/Erschwernisse
sind in den Preis einzurechnen.

Ausser den vollen Monaten werden Teilzeiten nach Tagen
zu 1/30 des Einheitspreises vergütet.
Menge: 1,000 Mt

**00.00.0004 Bauablaufplan**
*** Pauschalposition
Erstellung eines Bauablaufplanes/Bauphasenplanes
unter Berücksichtigung (soweit zutreffend) aller:
- Bauteile/Lose/Bauabschnitte/Teilabschnitte
- Teilbereiche der Baustelle
- Subunternehmer/Nachunternehmer
- ggf. vereinbarten Zwischentermine
- ggf. vorhandenen zeitlichen Zwangspunkte
- gegebenen Abhängigkeiten der Gewerke untereinander
- Abhängigkeiten aus Verkehrsführungen/Umleitungen
  bzw. Zwischen-Verkehrsfreigaben
- Abhängigkeiten von ggf. zeitlich / örtlich parallel
  laufenden anderen Baumaßnahmen
- Belange von Grundstückseigentümern, Gewerbetreibenden, Anliegern und sonstigen Betroffenen
- sonstigen, die Baumaßnahme betreffenden
  Abhängigkeiten
- etc.

Die Aufzählung o.g. Punkte ist nur beispielhaft
und nicht endgültig,
der AN ist für die Berücksichtigung
aller die Baumaßnahme beeinflussenden Faktoren
zuständig.

Der Bauablaufplan ist spätestens 10 Werktage
nach Auftragserteilung dem AG
in 4-facher Ausführung vorzulegen.
Bei relevanten Änderungen im Bauablauf
ist der Plan anzupassen und erneut vorzulegen.
Menge: 1,000 Psch

**00.00.0005 Auf- /Abfahrts - Rampen für**
*** Pauschalposition
Auf- /Abfahrts - Rampen für Bauanfang und Bauende.
Provisorische Auffahrts- /Abfahrtsrampen
von den gefrästen oder neu eingebauten Schichten auf
die Bestandsfahrbahn unter Beachtung der Örtlichkeit
als Zufahrt, nach Wahl des AN herstellen, vorhalten,
unterhalten
(inkl. ggf . erforderliches Material für Unterhaltung)
und entfernen / beseitigen.
Zufahrt u. a. für Asphaltfertiger, Transportfahrzeuge
bzw . für sonstige Baugeräte / Baufahrzeuge.
Schutz der Schnittkanten der Asphaltbefestigung
herstellen und beseitigen.
Geeignetes verdichtungsfähiges und unbelastetes
Material für Rampen liefern, einbauen und verdichten
sowie anschließend wieder zurückbauen und Material
aufnehmen, von der Baustelle entfernen und fachgerecht
verwerten/ entsorgen,
inkl. Verwertungs- /Entsorgungs -/Deponiekosten.
Längsneigung der Rampen abgestimmt auf gesamten
möglichen Baustellenverkehr im Zuge der
Gesamtbaumaßnahme.
Trenn - und Schutzlage aus Geotextil, mind . GRK 5,
liefern und - zwischen den Kanten  bzw . vorh. Gelände
und Material Auf- /Abfahrtsrampen einbauen/ verlegen.
Umbau ggfs. mehrfach entsprechend Baufortschritt
Zwingend zu beachten ( für Kalkulation sowie Vor -
bereitung / Baudurchführung ) ist außerdem die
Mitnutzung der Baustraßen/ Rampen durch andere AN.
Menge: 1,000 Psch

*Hinweis: Die Vermessungsarbeiten sind gemäß RAS-Verm*
Die Vermessungsarbeiten sind gemäß RAS-Verm
auszuführen.

**00.00.0006 Beweissicherung**
*** Pauschalposition
Beweissicherung/Zustandsfeststellung vor Beginn
innerhalb der Baufeldgrenzen durchführen.
Nach Abschluss der Arbeiten erneute
Zustandsfeststellung (Schlussbesichtigung) durchführen.
Ausführung der Arbeiten durch einen öffentlich
bestellten, vereidigten Sachverständigen.
Zustandsfeststellung (gemeinsam mit BOL/BÜ, AN und
zugelassenen Sachverständigen) für den durch die
Baufirma
betroffenen Bereich in Form einer Fotodokumentation
über den vorgegebenen Zustand der im Baubereich und
angrenzenden Bereichen der Baumaßnahme befindlichen
Objekte durchführen:
- Verkehrswege, Zufahrtswege- und Straßen (incl.
  Brückenbauwerke, Schilderbrücken, stat.
  Beschilderung),
- bauliche Anlagen (Hochbauten, angrenzende
  Stützmauern, sonstige Mauern, Zäune, Maste, Ver- und
  Entsorgungsanlagen,  etc.)
- Schächte (u.a. im Bankett und Mittelstreifen)
- Flächen für Baustelleneinrichtung, Lager- und
  Arbeitsplätze.
- Hülsenrohre an den Mittelstreifenüberfahrten
Die Dokumentation hat auch die Kartierung von bereits
vorhandenen Schäden oder Auffälligkeiten an baulichen
Anlagen zu erhalten.
Die Übergabe der Unterlagen hat spätestens mit
Einreichung der Schlussrechnung an den AG jeweils
1-fach in Papierform und digital auf Datenträger zu
erfolgen.
Menge: 1,000 Psch

**00.00.0007 Bestandsaufmaß vor Ausführung**
*** Pauschalposition
Bestandsaufmaß nach Unterlagen des AG vor
Ausführung herstellen.
Bestandsvermessung des gesamten Fahrbahnbereichs (Fahrbahnrand und Mittelstreifen) und der prov. Behelfsrampen (Zu- und Abfahrt) vor Baubeginn
durchführen.
Bestandsaufmaß durch vermessungstechnisches
Personal, nach Unterlagen des AG herstellen.
Alle Daten und Unterlagen für die
Bestandsdokumentation sind auf Grundlage des
amtlichen Lage- und Höhenbezugssystems des
Freistaates Sachsen zu erstellen.
Lagebezugssystem: DE_ETRS89/UTM Zone 33 N
Höhenbezugssystem: DE_DHHN2016_NHN

Die Aufwendungen für die Umrechnung des Lage und
Höhensystems der Planung sind in den Einheitspreis
einzukalkulieren
Aufzunehmen sind die Standorte der Leitpfosten,
Kilometrierungssteine, die Fahrbahnmarkierung, die
Beschilderung, die vorhandenen
Fahrzeug-Rückhaltesysteme, Borde, Rinnen, Abläufe sowie
die Deckenhöhen der bestehenden Fahrbahn, Übergänge,
ggf. Spitzrinnen und Pendelrinnen in Form eines
Deckenbuches.

Der Abstand der Querprofile für die zu messenden
Punkte darf 20 m nicht überschreiten.
Im Übergangsbereich zum Bestand am Bauanfang und
Bauende sind die Abstände der Querprofile 10 m vor
unter hinter der Baufeldgrenze auf 1 m Abstände zu
verdichten.
Der Bestand ist auf den ersten 10 m außerhalb des
Baufeldes ebenfalls aufzumessen.
Ausführung in Teilabschnitten.
Die Aufnahme ist mit den Bestandsunterlagen zu
vergleichen. Abweichungen sind dem AG unmittelbar
mitzuteilen.
Menge: 1,000 Psch

**00.00.0008 Bestandsvermessung Bestandsunterl.**
*** Pauschalposition
Bestandsunterlagen als Bestandsvermessung erstellen.
Die vorliegenden Bestandsunterlagen sind durch den AN
in digitaler Form bei der Autobahn GmbH abzufordern.
Die Zeichnungen liegen im CAD-System CARD/1 vor.
Die erstellten Unterlagen sind zunächst digital sowie
einfach in Papierform der örtlichen Bauüberwachung
sowie dem AG zu übergeben.

Für die zu erstellenden Unterlagen ist das
Lagebezugssystem DE_ETRS89/UTM Zone 33 N sowie das
Höhenbezugssystem DE_DHHN2016_NHN zu verwenden.
Eine ggf. erforderliche Umwandlung der vorhandenen
daten des AG ist mit einzurechnen.

Als Unterlagen sind zu liefern:
- Vermessungsdaten der neuen Fahrbahn einschließlich
der
  ggf. erneuerten Entwässerungseinrichtungen
(CARD/1-Format,
  DXF-Format, Zeichnungen im PDF-Format)
- Deckenbuch
- Lagepläne M 1 : 1.000 (Bereiche aller geforderten
  Markierungen und Entwässerungseinrichtungen sind mit
  darzustellen)
- Koordinaten der gemessenen Punkte, keine gerechneten
  Punkte (ASCII-Daten)
- Regelquerschnitte mit Deckenaufbau und Art der
  Zusammenstellung des eingebauten Materials
- Erfassungsblätter Straßenaufbaudaten
  Umfang:
- 2 x Papierkopien
- 1 x auf Datenträger Stick 64 GB (CARD/1, DXF, PDF)
Menge: 1,000 Psch

**00.00.0009 Fotodokumentation Bauablauf**
*** Pauschalposition
Lichtbilder über den wesentlichen Bauablauf des Bauwerks in digitalisierter Form (Auflösung mindestens
1024 mal 768 Pixel, 24 Farben) mit Digitalkamera herstellen. Das Komprimierungsverhältnis bzw.
die Bildqualität ist so zu wählen, dass durch die Komprimierung keine für den Sachverhalt wesentlichen Bildinformationen verloren gehen.

Fotodokumentation 2-fach herstellen und auf mit dem AG
abgestimmten Datenträger (USB-Stick 3.0) liefern.
Fotodokumentation entsprechend der hergestellten
Lichtbilder während der gesamten Baumaßnahme und gemäß
Baufortschritt erstellen.
30 Bilder pro Woche mit Erläuterungstext und einblenden
des Aufnahmedatums.
Fotodokumentation 2-fach in Papierform und einmal auf
Datenträger dem AG übergeben.
Menge: 1,000 Psch

**00.00.0010 Bohrkern entnehmen Kern-DU 15 cm Asphaltschicht*Verfül. Asphalt**
StL-Nr. 191017222911
Bohrkern für Kontrollprüfungen nach Angabe des AG entnehmen und im Baubereich dem AG übergeben. Bohrloch
fachgerecht verfüllen.
Bohrkerndurchmesser 15 cm.
Bohrtiefe '= über 30 bis 35 cm
Bohrschlamm absaugen, von der Baustelle transportieren
und nach Wahl des AN verwerten.'

Material = Asphaltschicht.
Verfüllmaterial = Asphalt. Material verdichten.
Menge: 10,000 St
Leistungsbereichkatalog: 101

**00.00.0011 Probegefäß liefern*Mithilfe Kprüf.**
StL-Nr. 1910171291
Probegefäß zur Aufnahme von Baustoffproben, für Kontrollprüfungen und für Rückstellproben des AG liefern.
Probegefäß '= sauberer 5-l-Blecheimer
mit dicht schließendem Deckel.
Entnahme von 3 kg je verwendeter Fugenmasse
(ZTV-ING Teil 7 Abschnitt 1 Nr. 6.3 Abs. (5)).
Protokoll durch AN anfertigen und an AG übergeben.'

Mithilfe bei der Probennahme im Baubereich nach Angaben
des AG.
Menge: 5,000 St

**00.00.0012 Probegefäß liefern*Mithilfe Kprüf.**
StL-Nr. 1910171291
Probegefäß zur Aufnahme von Baustoffproben, für Kontrollprüfungen und für Rückstellproben des AG liefern.
Probegefäß '= sauberer 10-l-Blecheimer
mit dicht schließendem Deckel.
Für unterschiedliche Straßenbaustoffe.'

Mithilfe bei der Probennahme im Baubereich nach Angaben
des AG.
Menge: 10,000 St

**00.00.0013 Probegefäß liefern Unlack.Blechdosen*Mithilfe Kprüf.**
StL-Nr. 1910171231
Probegefäß zur Aufnahme von Baustoffproben, für Kontrollprüfungen und für Rückstellproben des AG liefern.
Probegefäß = saubere unlackierte 1-l-Blechdose mit
dicht schließendem Eindruckdeckel.
Mithilfe bei der Probennahme im Baubereich nach Angaben
des AG.
Menge: 5,000 St
Leistungsbereichkatalog: 101

**00.00.0014 Gegenpole für Kontrollpr. verlegen AL 30x70cm, 0,1mm**
StL-Nr. 191017370799
Gegenpole für Kontrollprüfungen nach Anweisung des AG
für die elektromagnetische Dickenmessung verlegen.
Gegenpol = Aluminium-Folie (0,1 mm, 30x70 cm)
max. Messtiefe 50 cm
Unterlage '= 2. Lage Asphalttragschicht.'
Menge: 21,000 St

**00.00.0015 Gegenpole für Kontrollpr. verlegen AL 30x70cm, 0,1mm**
StL-Nr. 191017370799
Gegenpole für Kontrollprüfungen nach Anweisung des AG
für die elektromagnetische Dickenmessung verlegen.
Gegenpol = Aluminium-Folie (0,1 mm, 30x70 cm)
max. Messtiefe 50 cm
Unterlage '= Asphaltbinderschicht.'
Menge: 21,000 St

**00.00.0016 Materialprobe entn. und übergeben**
StL-Nr. 1910173299
Materialprobe nach Unterlagen des AG entnehmen und im
Baubereich dem AG übergeben.
Abmessungen '= ca. 10 l.'

Material '= Asphaltbeton der Asphalttrag- und
-binderschichten.'
Menge: 10,000 St
Leistungsbereichkatalog: 101

**00.00.0017 Materialprobe entn. und übergeben**
StL-Nr. 1910173299
Materialprobe nach Unterlagen des AG entnehmen und im
Baubereich dem AG übergeben.
Abmessungen '= ca. 10 l.'

Material '= Splittmastixasphalt.'
Menge: 10,000 St
Leistungsbereichkatalog: 101

**00.00.0018 Materialprobe entn. und übergeben**
StL-Nr. 1910173299
Materialprobe nach Unterlagen des AG entnehmen und im
Baubereich dem AG übergeben.
Abmessungen 'ca. 1,0 l'

Material '= Bitumenemulsion und Bindemittel.'
Menge: 5,000 St
Leistungsbereichkatalog: 101

**00.00.0019 Materialprobe entn. und übergeben**
StL-Nr. 1910173299
Materialprobe nach Unterlagen des AG entnehmen und im
Baubereich dem AG übergeben.
Abmessungen 'ca. 5 l bzw. 3 kg.'

Material '= Fugenmasse.'
Menge: 2,000 St
Leistungsbereichkatalog: 101

**00.00.0020 Materialprobe entn. und übergeben**
StL-Nr. 1910173299
Materialprobe nach Unterlagen des AG entnehmen und im
Baubereich dem AG übergeben.
Abmessungen 'ca. 1,0 l'

Material 'Anspritz- sowie Bindemittel'
Menge: 3,000 St
Leistungsbereichkatalog: 101

**00.00.0021 Verkehrsfläche kehren**
Verkehrsfläche mit einer selbstaufnehmenden Kehrmaschine nach Verkehrsfreigabe unverzüglich nach Aufforderung
durch den AG kehren. Kehrgut aufnehmen und nach Wahl
des AN verwerten.
Verkehrsfläche = Fahrbahndeckschicht aus
Splittmastixasphalt
Erforderliche Verkehrssicherungsmaßnahmen durchführen.
Menge: 6500,000 m2

**00.00.0022 Aufwandsentschädigung für Angebot Verwertung / Entsorgung**
*** Pauschalposition
Aufwandsentschädigung für das Einholen von drei
Angeboten zur fachgerechten Verwertung/ Entsorgung des
aufgenommenen, separierten und zwischengelagerten
Bankettaushubs nach Vorgabe des AG.
Menge: 1,000 Psch

#### Abschnitt 00.01 Sicherheits- und Gesundheitsschutz

**00.01.0001 Vorankündigung erstellen**
*** Pauschalposition
StL-Nr. 19101508
Vorankündigung gemäß Baustellenverordnung erstellen und
spätestens zwei Wochen vor Einrichten der Baustelle der
zuständigen Behörde übermitteln. Vorankündigung sichtbar und witterungsgeschützt auf der Baustelle aushängen. Bei erheblichen Änderungen während der Bauzeit
anpassen.
Menge: 1,000 Psch

**00.01.0002 SiGe-Plan erstellen**
*** Pauschalposition
StL-Nr. 19101513
Sicherheits- und Gesundheitsschutzplan (SiGe-Plan) nach
RAB 31 erstellen und mit dem Sicherheits- und Gesundheitsschutzkoordinator dieser und weiterer berührter
Baustellen abstimmen. Bei erheblichen Änderungen in der
Ausführung des Bauvorhabens anpassen. Den SiGe-Plan für
jeden Beschäftigten einsehbar auf der Baustelle vorhalten.
Menge: 1,000 Psch

**00.01.0003 SiGe-Koordinator stellen.**
*** Pauschalposition
Sicherheits- und Gesundheitsschutzkoordinator während
der Ausführung des Bauvorhabens nach RAB 30 stellen.
Menge: 1,000 Psch

#### Abschnitt 00.02 Straßenentwässerung

**00.02.0001 Aufsatz f. Straßenablauf ausbauen in Beton-Fläche*Ablauf sichern alles verwerten**
StL-Nr. 241105093101
Aufsatz für Straßenablauf freilegen und ausbauen.
Umgebende Fläche = Beton.
Ablauföffnung durch geeignete Abdeckung sichern.
Sämtliche Ausbaustoffe nach Wahl des AN verwerten.
Menge: 11,000 St

**00.02.0002 Aufsatz f. Straßenablauf aufsetzen 500x500, D, Guss*Aufsatz lastentk.*dämpf.Einlage Zinkeimer B 1*Höhe Zug um Zug Mörtel M20**
StL-Nr. 2411052302191321
Aufsatz für Straßenablauf aufsetzen.
Klasse D 400, Ausführung nach DIN 19 583, 500x500, mit
Rahmen aus Gusseisen.
Aufsatz lastentkoppelt aufsetzen. Auflager herstellen.
Aufsatz 'mit Scharnier und beidseitigem
Sicherheits-Formverschluss'

Dämpfende Einlage.
Verzinkter Eimer, Form B 1.
Aufsatz zunächst provisorisch auflegen und entsprechend
Bauablauf Zug um Zug bis auf planmäßige Höhe setzen.
Fuge zwischen Fertigteilen mit Mörtel M20 vollflächig
herstellen, Fugen glattstreichen.
Menge: 11,000 St

**00.02.0003 Straßenablauf ausbauen BetonFT, teilw.*Tiefe bis 1,25 m StrA in bef. Fl.*Ausbau verwerten**
StL-Nr. 24110506212001
Straßenablauf einschließlich Aufsatz ausbauen. An-
schlussleitungen, die bestehen bleiben, soweit erforderlich abdichten. Das Ausbauen von Rohrleitungen wird
gesondert vergütet.
Straßenablauf aus Betonfertigteilen, Bodenteil verbleibt im Boden.
Ausbautiefe ab OK Aufsatz bis 1,25 m.
Straßenablauf liegt in befestigter Fläche. Aufbruch und
Erdarbeiten ausführen.
Sämtliche Ausbaustoffe verwerten nach Wahl des AN.
Menge: 5,000 St

**00.02.0004 Straßenablauf einbauen mit Erdarb.*Schaft Form 5d Aufl-Ring 10a*Aufl. C 8/10,10cm Tiefe bis 1,25 m**
StL-Nr. 2411051793011190
Straßenablauf aus Betonfertigteilen einbauen. Fugen mit
Mörtel M20 dichten und glattstreichen. Aufsatz wird gesondert vergütet. Erdarbeiten ausführen.
Boden '= vorhanden'

Schaft Form 5d (570 mm hoch).
Auflagering Form 10a (für quadratische Aufsätze).
Auflager aus Beton C 8/10, 10 cm dick, herstellen.
Aushubtiefe ab OK Straßenablauf bis 1,25 m.
Aushub 'zur Beprobung durch den AG auf
Bereitstellungsfläche des AN transportieren und
abladen.'
Menge: 5,000 St

#### Abschnitt 00.03 Schachtanpassungen

*Hinweis: Hinweis*
Hinweis:
Fräs- und Schneidarbeiten an Schachtteilen sind sehr behutsam durchzuführen. Es sind geeignete Vorkehrungen zu treffen, damit es durch Fräs- oder Schneidarbeiten nicht zu Rissbildungen im Schacht kommt.

**00.03.0001 Einmessen der Schachtmittelpunkte**
Einmessen der Schachtmittelpunkte vor Ausbau und
Kennzeichnen der Schachtmittelpunkte für das Ausfräsen
der Schächte.
Menge: 11,000 St

**00.03.0002 Schachtteil ausbauen bis OK Schachth.*Schacht sichern*Ausbau verwerten**
StL-Nr. 241104095191
Freigelegtes Schachtteil ausbauen. Aufbruch von Straßenbefestigung wird gesondert vergütet.
Teil = Abdeckung und Auflageringe bis Oberkante
Schachthals.
Schachtöffnung durch geeignete Abdeckung sichern. Verfüllen des Schachtes wird gesondert vergütet.
Abdeckung 'in Eigentum des AN übernehmen und einer Verwertung
nach Wahl des AN zuführen.'

Sämtliche Ausbaustoffe nach Wahl des AN verwerten.
Menge: 11,000 St

**00.03.0003 Schachtabdeckung liefern u einbauen**
Schachtabdeckung liefern und einbauen
Klasse D 400, rund, mit integrierter Aufnahmebuchse für
eine Haltestange (Einstiegshilfe) einbauen. Die
Aufnahmebuchse (Einstiegshilfe) muss mittig über dem
Steiggang ausgerichtet werden. Durchmesser 610 mm
Rahmenhöhe gesamt 160 mm
Schachtabdeckung D400, Rahmen ohne Asphalteinbau

Rahmen aus Beton-Guss, konische Bauform,
Deckel aus Beton-Guss mit Ventilation
dämpfende Einlage im Rahmen und Deckel
entsprechend DIN EN 124/DIN 1229 sowie DIN 19572
Abdeckung und Auflageringe mittels Schlauchschalung und
Spezialvergussmörtel untergießen einschl. aller
Materialien.
Einbau gemäß den Anforderungen der Gütesicherung nach
RAL-GZ 692.
Die Aufnahmebuchse für die Einsteighilfe muss über dem
Steigeisengang ausgerichtet werden!
Einbau nur durch eine Spezialfräse und -mörtel,
Schachtabdeckung gemäß den Herstellervorschriften
einbauen.
einschl. konisches Fräsen der eingebauten
Asphaltschichten
Menge: 11,000 St

**00.03.0004 Betonauflagering einbauen Rg.,verschiebsich*Höhe 60 mm WW-Flüssigmörtel**
StL-Nr. 241104451102
Betonauflagering, lichter DU 625 mm, einbauen. Fugen
glattstreichen.
Auflagering verschiebesicher.
Ringhöhe = 60 mm.
Fuge zwischen Fertigteilen mit Mörtel WW-
Schachtkopfmörtel, flüssig nach DIN 19573 vergießen.
Einbau mittels Schalung.
Menge: 11,000 St

**00.03.0005 Betonauflagering einbauen Rg.,verschiebsich*Höhe 80 mm WW-Flüssigmörtel**
StL-Nr. 241104451202
Betonauflagering, lichter DU 625 mm, einbauen. Fugen
glattstreichen.
Auflagering verschiebesicher.
Ringhöhe = 80 mm.
Fuge zwischen Fertigteilen mit Mörtel WW-
Schachtkopfmörtel, flüssig nach DIN 19573 vergießen.
Einbau mittels Schalung.
Menge: 11,000 St

**00.03.0006 Betonauflagering einbauen Rg.,verschiebsich*Höhe 100 mm WW-Flüssigmörtel**
StL-Nr. 241104451302
Betonauflagering, lichter DU 625 mm, einbauen. Fugen
glattstreichen.
Auflagering verschiebesicher.
Ringhöhe = 100 mm.
Fuge zwischen Fertigteilen mit Mörtel WW-
Schachtkopfmörtel, flüssig nach DIN 19573 vergießen.
Einbau mittels Schalung.
Menge: 11,000 St

#### Abschnitt 00.04 Schichten ohne Bindemittel

**00.04.0001 Bankett abtragen Breite bis 0,50 m*Dicke 25-35 cm Bankett. Leitp.*Mit Veg.decke zw.-lagern**
StL-Nr. 24112045132201
Bankett abtragen ggf. einschließlich Vegetationsdecke.
Breite bis 0,50 m.
Dicke über 25 bis 35 cm.
Bankett mit Leitpfosten.
Ausbauen mit Vegetationsdecke.
Ausbaustoffe innerhalb der Baustelle fördern und nach
Unterlagen des AG zwischenlagern.
Menge: 5,000 m3

**00.04.0002 Material entsorgen**
Zwischengelagertes Material laden und bis 150 km
Entfernung (davon 100 % Mautstrecke) zur Deponie zwecks
Entsorgung transportieren und abladen.
Ausgebautes Bankettmaterial
Abgerechnet wird nach Wiegescheinen.
Menge: 9,000 t

**00.04.0003 Bankett profilgerecht herstellen Neben Fahrbahn*Baustoffgemisch URA+Einbaudoku 12 tief+ 6 hoch*3 cm tiefer**
StL-Nr. 2411270212191199
Bankett gemäß ZTV E-StB profilgerecht herstellen.
Neben Verkehrsfläche Fahrbahn.
Baustoffgemisch gemäß ZTV E-StB.
Umweltrelevante Anforderungen beim Einsatz von Baustoffgemischen einschließlich Einbaudokumentation nach
Unterlagen des AG. Einbaudokumentation übergeben.
Einbau '-breite = 50 cm.
Einbau zweilagig.
Abrechnung erfolgt nach Lieferscheinen'

Querneigung 12 v.H. am tiefliegenden und 6 v.H. am
hochliegenden Fahrbahnrand.
Einbau 3 cm tiefer als Fahrbahnrand.
Verformungsmodul 'EV2 auf der Oberfläche mind. 80 MPa.'
Menge: 5,000 m3

**00.04.0004 Erschwernis durch Einbauten**
StL-Nr. 2411290899
Erschwernis durch Einbauten. Abgerechnet wird nach
Stück Einbauteil.
Beim 'Abtrag und der Herstellung Bankette'

Einbauten '= Schächte, Leitpfosten'
Menge: 5,000 St

**00.04.0005 Bankettplatten herstellen.**
Bankettplatten als Verlegeplatten mit offenporiger
Struktur und dauerhafter Sickerwirkung aus PE-HD
liefern und nach Herstellerangaben einbauen.
Abmessung = ca. 800 x 400 x 50 mm.
Belastung = ca. 2.666 t/m2.
Verfüllung mit gebrochenem Mineralgemisch 0/22.
Oberfläche verdichten.
Menge: 10,000 m2

**00.04.0006 Schicht ohne Bindemittel aufnehmen*Dicke ü.20-30cm**
StL-Nr. 24112006959099
Schicht ohne Bindemittel aufnehmen.
Schicht '= Tragschicht unter Kleinpflasterflächen.
Nicht zusammenhängende Teilfläche'

Dicke über 20 bis 30 cm.
Fläche '= Zwickel und Streifen in Fahrbahn'

Baustoffgemisch 'aus natürlichen Gesteinskörnungen. Baustoff nach Wahl des AN verwerten'
Menge: 15,000 m2

#### Abschnitt 00.05 Asphaltbauweisen

**00.05.0001 Asphaltbefestigung trennen Anbauber. quer*schneiden Dicke ü. 18-24 cm**
StL-Nr. 231130382105
Asphaltbefestigung geradlinig trennen.
im Anbaubereich quer zur Fahrbahnachse,
Trennen durch Schneiden.
Dicke der Asphaltbefestigung über 18 bis 24 cm.
Menge: 40,000 m

**00.05.0002 Asphalt fräsen ADS*Splittmastixasph. Tiefe ü.4,5-6 cm*Fahrbahn Breite über 200cm*Fräsasph. verw. Unebenheit 4 mm**
StL-Nr. 2311300513401611
Asphalt fräsen und Fräsgut aufnehmen. Anschlusskante
geradlinig auf Frästiefe herstellen. Der Schnittlinienabstand darf maximal 15 mm betragen.
Asphaltdeckschicht.
Asphaltdeckschicht = Splittmastixasphalt.
Frästiefe über 4,5 bis 6 cm.
Fläche = Fahrbahn.
Breite der Fläche über 200 cm.
Fräsasphalt nach Wahl des AN verwerten.
Unebenheiten der gefrästen Fläche höchstens 4 mm innerhalb einer 4,00 m langen Messstrecke in Längs- und
Querrichtung.
Menge: 6100,000 m2

**00.05.0003 Asphalt fräsen ABS*Tiefe ü.8-10 cm Fahrbahn*Breite ü150-200cm Fräsasph. verw.*Unebenheit 4 mm**
StL-Nr. 2311300520601511
Asphalt fräsen und Fräsgut aufnehmen. Anschlusskante
geradlinig auf Frästiefe herstellen. Der Schnittlinienabstand darf maximal 15 mm betragen.
Asphaltbinderschicht.
Frästiefe über 8 bis 10 cm.
Fläche = Fahrbahn.
Breite der Fläche über 150 bis 200 cm.
Fräsasphalt nach Wahl des AN verwerten.
Unebenheiten der gefrästen Fläche höchstens 4 mm innerhalb einer 4,00 m langen Messstrecke in Längs- und
Querrichtung.
Menge: 6100,000 m2

**00.05.0004 Asphalt fräsen ATS*Tiefe ü.10-12 cm*Breite über 200cm Fräsasph. verw.*Unebenheit 4 mm**
StL-Nr. 2311300530709611
Asphalt fräsen und Fräsgut aufnehmen. Anschlusskante
geradlinig auf Frästiefe herstellen. Der Schnittlinienabstand darf maximal 15 mm betragen.
Asphalttragschicht.
Frästiefe über 10 bis 12 cm.
Fläche 'im Bereich der beiden Schwerlast-Fahrgassen'

Breite der Fläche über 200 cm.
Fräsasphalt nach Wahl des AN verwerten.
Unebenheiten der gefrästen Fläche höchstens 4 mm innerhalb einer 4,00 m langen Messstrecke in Längs- und
Querrichtung.
Menge: 3500,000 m2

**00.05.0005 Asphalt fräsen ATS*Tiefe ü.10-12 cm*Breite über 200cm Fräsasph. verw.*Unebenheit 4 mm**
StL-Nr. 2311300530709611
Asphalt fräsen und Fräsgut aufnehmen. Anschlusskante
geradlinig auf Frästiefe herstellen. Der Schnittlinienabstand darf maximal 15 mm betragen.
Asphalttragschicht.
Frästiefe über 10 bis 12 cm.
Fläche 'im Bereich der Ein- und Ausfahrten'

Breite der Fläche über 200 cm.
Fräsasphalt nach Wahl des AN verwerten.
Unebenheiten der gefrästen Fläche höchstens 4 mm innerhalb einer 4,00 m langen Messstrecke in Längs- und
Querrichtung.
Menge: 2600,000 m2

**00.05.0006 Unterlage reinigen Asphaltbefestig.*zus. Flächen Hochdr.-Sauganl.**
StL-Nr. 231130581012
Unterlage reinigen. Anfallendes Kehrgut nach Wahl des
AN verwerten.
Unterlage = Asphaltbefestigung.
Zusammenhängende Teilflächen.
Selbstaufnehmende Kehrmaschine. Letzter Arbeitsgang mit
Wasserhochdruckreinigungsgeräten mit rotierenden Düsen
und Absaugeinrichtung.
Menge: 6100,000 m2

*Hinweis: Aufgrund der teilweise beengten Bausituation auf dem*
Aufgrund der teilw. beengten Bausituation auf dem PWC ist der Handeinbau von Aspalt, das händische Aufbringen von Bitumenemulsion (Spritzlanze) sowie von Kalkhydratsuspension (Spritzlanze) in Zwickel-/ Kleinstflächen in nf. Pos. einzukalk..

**00.05.0007 Asphalttragsch. aus AC 22 T S herst Bk10 Bitumen 50/70*mit Beschicker**
StL-Nr. 23113123391001
Asphalttragschicht aus Asphalttragschichtmischgut
AC 22 T S herstellen. Anlieferung des Asphaltmischguts
in thermoisolierten Transportbehältern.
In Verkehrsflächen der Belastungsklasse Bk10.
Einbau 'in Fahrbahn.'

Bindemittel = 50/70.
Einbau mit Beschicker.
Menge: 2088,200 t

**00.05.0008 Asphaltbindersch.a. AC 16 B S herst Bk10*Dicke 8 cm*Bitumen 25/55-55A Gestein SZ 18*mit Beschicker**
StL-Nr. 2311321932101001
Asphaltbinderschicht aus Asphaltbinder AC 16 B S herstellen. Anlieferung des Asphaltmischguts in
thermoisolierten Transportbehältern.
In Verkehrsflächen der Belastungsklasse Bk10.
Einbaudicke = 8 cm.
Bindemittel = 25/55-55 A.
Grobe Gesteinskörnung = Kategorie SZ 18.
Einbau mit Beschicker.
Menge: 6100,000 m2

**00.05.0009 Asphaltdecksch. aus SMA 11 S herst. Bk10*Dicke 4 cm*Bitumen 25/55-55A mit Beschicker**
StL-Nr. 2311340831100001
Asphaltdeckschicht aus Splittmastixasphalt SMA 11 S
herstellen. Anlieferung des Asphaltmischguts in
thermoisolierten Transportbehältern.
In Verkehrsflächen der Belastungsklasse Bk10.
Einbaudicke = 4 cm.
Bindemittel = 25/55-55 A.
Einbau mit Beschicker.
Menge: 6100,000 m2

**00.05.0010 Bitumenemulsion aufsprühen Bk100-Bk3,2*Asphalt gefräst Rampenspritzgerät*C60BP4-S Menge 300 g/m2*vor 2. Lage ATS**
StL-Nr. 23113063121131
Bitumenemulsion zur Herstellung des Schichtenverbundes
aufsprühen.
Auf Verkehrsflächen der Belastungsklassen Bk100 bis
Bk3,2.
Unterlage = Asphaltbefestigung, gefräst.
Mit Rampenspritzgerät.
Bindemittel = C60BP4-S.
Bindemittelmenge = 300 g/m2.
Vor Einbau 2. Lage Asphalttragschicht.
Menge: 6100,000 m2

**00.05.0011 Bitumenemulsion aufsprühen Bk100-Bk3,2*Asphalt frisch Rampenspritzgerät*C60BP4-S Menge 300 g/m2*vor A.bindersch.**
StL-Nr. 23113063111132
Bitumenemulsion zur Herstellung des Schichtenverbundes
aufsprühen.
Auf Verkehrsflächen der Belastungsklassen Bk100 bis
Bk3,2.
Unterlage = Asphaltbefestigung, frisch.
Mit Rampenspritzgerät.
Bindemittel = C60BP4-S.
Bindemittelmenge = 300 g/m2.
Vor Einbau Asphaltbinderschicht.
Menge: 6100,000 m2

**00.05.0012 Bitumenemulsion aufsprühen Bk100-Bk3,2*Asphalt frisch Rampenspritzgerät*C60BP4-S Menge 250 g/m2*vor A.deckschicht**
StL-Nr. 23113063111123
Bitumenemulsion zur Herstellung des Schichtenverbundes
aufsprühen.
Auf Verkehrsflächen der Belastungsklassen Bk100 bis
Bk3,2.
Unterlage = Asphaltbefestigung, frisch.
Mit Rampenspritzgerät.
Bindemittel = C60BP4-S.
Bindemittelmenge = 250 g/m2.
Vor Einbau Asphaltdeckschicht.
Menge: 6100,000 m2

**00.05.0013 Kalkhydratsuspension aufsprühen**
Kalkhydratsuspension zur Optimierung des
Schichtenverbundes und zur Vermeidung des Austrages von
Bitumenemulsion aufsprühen.
Auf Verkehrsflächen der Belastungsklassen Bk100 bis
Bk3,2.
Unterlage '= Asphaltbefestigung frisch od. gefräst mit
Bitumenemulsion.'

Verwendung auf der gebrochenen Bitumenemulsion.
Mit Rampenspritzgerät.
Einsatzmenge = 300 g/m2.
Menge: 15250,000 m2

**00.05.0014 Abstumpfungsmaßnahme durchführen bit.LFK 1/3 maschinell**
StL-Nr. 231139523091
Abstumpfungsmaßnahme zur Erhöhung der Anfangsgriffigkeit durch gleichmäßiges Aufbringen und Einwalzen von
Abstreukörnung durchführen. Nicht gebundene Abstreukörnung aufnehmen und nach Wahl des AN verwerten.
Abstreukörnung = leicht bituminierte Lieferkörnung 1/3.
Abstreumenge '= 1,5 kg/m2.'

Maschinell abstreuen.
Menge: 6100,000 m2

**00.05.0015 Anschluss a. Fuge m. Fugenm. herst. Bord-Randfuge*Deckschicht Tiefe 40 mm*Breite 12 mm Verf. mit Ufst.*Fugenmasse N2**
StL-Nr. 2311391241062201
Anschluss als Fuge mit Fugenmasse herstellen.
Randfuge vor Borden.
In der Asphaltdeckschicht ausbilden.
Fugenspalttiefe = 40 mm.
Fugenspaltbreite = 12 mm.
Fugenspalt verfüllen in einer Lage mit Unterfüllstoff.
Mit heiß verarbeitbarer Fugenmasse Typ N2, einschließlich zugehörigem und zuvor aufgetragenem Voranstrichmittel.
Menge: 1950,000 m

**00.05.0016 Anschluss a. Fuge m. Fugenm. herst. Querfuge*Deckschicht Tiefe 40 mm*Breite 12 mm Verf. mit Ufst.*Fugenmasse N2**
StL-Nr. 2311391221062201
Anschluss als Fuge mit Fugenmasse herstellen.
Querfuge.
In der Asphaltdeckschicht ausbilden.
Fugenspalttiefe = 40 mm.
Fugenspaltbreite = 12 mm.
Fugenspalt verfüllen in einer Lage mit Unterfüllstoff.
Mit heiß verarbeitbarer Fugenmasse Typ N2, einschließlich zugehörigem und zuvor aufgetragenem Voranstrichmittel.
Menge: 40,000 m

**00.05.0017 Randabdichtung herstellen Flankenfl. rein.*Abd. 25/55-55 A drei Arbeitsgänge**
StL-Nr. 231139221139
Flankenfläche des hochliegenden Randes der Asphaltschichten abdichten.
Reinigen der Flankenfläche mit Hochdruckreiniger.
Abdichtung mit 25/55-55 A.
Herstellung in drei Arbeitsgängen. Zusätzlich je Ausführungsgang auf der horizontalen Fläche zwischen je
zwei Schichten in 10 cm Breite Bindemittel in einer
Menge von mindestens 150 g/m auftragen.
Dicke der abzudichtenden Asphaltbefestigung 'über 20
bis 30 cm.'
Menge: 75,000 m

**00.05.0018 Erschwernis infolge Einbauten Erschwer. gesamt*A.decks.+A.bind.**
StL-Nr. 231130781399
Erschwernis infolge Einbauten, Schächten und Straßenabläufen. Abgerechnet wird je Stück Einbauteil.
Erschwernis beim Fräsen, Aufnehmen, Aufsprühen von Bi-
tumenemulsionen sowie Herstellen von Asphaltschichten.
Asphaltdeck- und Asphaltbinderschicht.
Einbauten '= Entwässerungsbuchten, Abläufe.'
Menge: 21,000 St

**00.05.0019 Erschwernis infolge Einfassungen Erschwer. gesamt*A.decks+A.bind. Bord**
StL-Nr. 231130831302
Erschwernis infolge Einfassungen, Borden und Fahrbahnübergängen. Abgerechnet wird die Länge der Einfassung.
Erschwernis beim Fräsen oder Aufnehmen, Aufsprühen von
Bitumenemulsionen sowie Herstellen von Asphaltschichten.
Asphaltdeck- und Asphaltbinderschicht.
Bord.
Menge: 1950,000 m

#### Abschnitt 00.06 Pflaster, Plattenbel., Einfassungen

**00.06.0001 Bordstein aufnehmen. Hochbord Beton*Fund.ü10-20/R-St. alles Verw. AN**
StL-Nr. 23115031150200
Bordstein aufnehmen.
Bordstein = Hoch- und Rundbordstein aus Beton, Breite
bis 18 cm, Höhe bis 30 cm.
Fundament aus Beton, über 10 bis 20 cm dick, und
Rückenstütze aus Beton aufbrechen.
Sämtliche Steine und übriges Aufbruchgut nach Wahl des
AN verwerten.
Menge: 50,000 m
Leistungsbereichkatalog: 115

**00.06.0002 Bordstein aus Beton setzen BSt. HB 18x30 cm*gerader Stein bis 10 cm unt. OK*F-beton 12 MPa**
StL-Nr. 2311531101000111
Bordstein aus Beton setzen. Breite der Rückenstütze
mind. 15 cm.
Bordstein = HB 18 x 30 cm.
Gerader Stein.
Rückenstütze bis 10 cm unter Oberkante Bordstein. Beton
mit einer Druckfestigkeit (Einzelwert) am Bohrkern von
mind. 12 MPa.
Fundamentbeton mit einer Druckfestigkeit (Einzelwert)
am Bohrkern von mind. 12 MPa.
Menge: 25,000 m
Leistungsbereichkatalog: 115

**00.06.0003 Bordstein aus Beton setzen BSt. HB 18x30 cm*Halbm. ü. 5-12 m bis 10 cm unt. OK*F-beton 12 MPa**
StL-Nr. 2311531101000211
Bordstein aus Beton setzen. Breite der Rückenstütze
mind. 15 cm.
Bordstein = HB 18 x 30 cm.
Kurvenstein, Halbmesser größer 5,00 bis 12,00 m.
Rückenstütze bis 10 cm unter Oberkante Bordstein. Beton
mit einer Druckfestigkeit (Einzelwert) am Bohrkern von
mind. 12 MPa.
Fundamentbeton mit einer Druckfestigkeit (Einzelwert)
am Bohrkern von mind. 12 MPa.
Menge: 10,000 m
Leistungsbereichkatalog: 115

**00.06.0004 Bordstein aus Beton setzen BSt. HB 18x30 cm*Halbm. ü. 2,5-5 m bis 10 cm unt. OK*F-beton 12 MPa**
StL-Nr. 2311531101000311
Bordstein aus Beton setzen. Breite der Rückenstütze
mind. 15 cm.
Bordstein = HB 18 x 30 cm.
Kurvenstein, Halbmesser größer 2,50 bis 5,00 m.
Rückenstütze bis 10 cm unter Oberkante Bordstein. Beton
mit einer Druckfestigkeit (Einzelwert) am Bohrkern von
mind. 12 MPa.
Fundamentbeton mit einer Druckfestigkeit (Einzelwert)
am Bohrkern von mind. 12 MPa.
Menge: 10,000 m
Leistungsbereichkatalog: 115

**00.06.0005 Bordstein aus Beton setzen BSt. HB 18x30 cm*Überg./Absenker bis 10 cm unt. OK*F-beton 12 MPa**
StL-Nr. 2311531101000611
Bordstein aus Beton setzen. Breite der Rückenstütze
mind. 15 cm.
Bordstein = HB 18 x 30 cm.
Übergangsstein/Absenkungsstein.
Rückenstütze bis 10 cm unter Oberkante Bordstein. Beton
mit einer Druckfestigkeit (Einzelwert) am Bohrkern von
mind. 12 MPa.
Fundamentbeton mit einer Druckfestigkeit (Einzelwert)
am Bohrkern von mind. 12 MPa.
Menge: 5,000 m

**00.06.0006 Bordstein trennen HBSt. 18/30-15/22*BSt.nassschneiden BSt. trennen**
StL-Nr. 231153261101
Bordstein auf Passmaß trennen.
Bordstein aus Beton ca. 18/30 bis 15/22 cm.
Bordstein trennen durch Nassschneiden.
Bordstein quer trennen.
Menge: 5,000 St

**00.06.0007 Bordstein trennen HBSt. 18/30-15/22*BSt.nassschneiden BSt. Gehrung tr.**
StL-Nr. 231153261102
Bordstein auf Passmaß trennen.
Bordstein aus Beton ca. 18/30 bis 15/22 cm.
Bordstein trennen durch Nassschneiden.
Bordstein auf Gehrung trennen.
Menge: 5,000 St

**00.06.0008 Streifen/Rinne aus Naturstein aufn. Dicke 10 cm*Breite ü. 20-35cm Granit*Fugenmörtel Fund.beton bis 10*Verwertung AN**
StL-Nr. 2311504622111199
Streifen oder Rinne aus Naturstein aufnehmen. Aufbruch
der Tragschicht wird gesondert vergütet.
Dicke ca. 10 cm.
Breite des Streifens/der Rinne über 20 bis 35 cm.
Pflasterstein aus Granit.
Mit Fugenfüllung aus hydraulisch gebundenem Fu-
genmörtel.
Fundament aus Beton/Mörtel, bis 10 cm dick, aufbrechen.
Steine und Aufbruchgut nach Wahl des AN verwerten.
Pflastersteine säubern 'und lagern.
Streifen = Entwässerungsbucht.
Ausführung auf Anweisung des AG.'
Menge: 50,000 m

**00.06.0009 Natursteinpflasterdecke aufnehmen Kantenl. ü.6-12cm*Granit ungeb. Fugenmat.*ungeb. Bettung Verwertung AN**
StL-Nr. 23115002211101
Natursteinpflasterdecke aufnehmen. Aufnehmen der Tragschicht wird gesondert vergütet.
Abmessung = Pflasterstein mit Kantenlänge über 6 bis 12
cm.
Pflasterstein aus Granit.
Mit Fugenfüllung aus Baustoffgemisch ohne Bindemittel.
Bettung aus ungebundenem Bettungsmaterial.
Steine und übriges Aufbruchgut nach Wahl des AN verwerten.
Menge: 15,000 m2

**00.06.0010 Pflasterd.m.Betonpfl.-steinen aufn. 8 cm dick*ungeb. Fugenmat. ungeb. Bettung*Steine lagern**
StL-Nr. 23115011211299
Pflasterdecke mit Pflastersteinen aus Beton aufnehmen.
Aufnehmen der Tragschicht wird gesondert vergütet.
Pflasterstein ca. 8 cm dick.
Mit Fugenfüllung aus ungebundenem Fugenmaterial.
Bettung aus ungebundenem Bettungsmaterial.
Steine innerhalb der Baustelle fördern und lagern.
Übriges Aufbruchgut nach Wahl des AN verwerten.
Pflastersteine säubern. Anteil wiederverw. Steine 'ca.
75%.
Bereich = PKW-Stellflächen.'
Menge: 150,000 m2

**00.06.0011 Pflasterd.Betonst. d. AG herst.**
Pflasterdecke aus Betonsteinen des AG herstellen.
In Flächen '= PWK-Stellflächen.'

Einzelflächen über 10,00 bis 100,00 m2.
Pflastersteine gelagert innerhalb der Baustelle aufnehmen und fördern.
Format für Rastermaß = 100/200/80 mm.
Bettungsmörtel 0/4. Wasserdurchlässigkeit größer 5 * 10
exp -5 m/s. Druckfestigkeit mind. 30 MPa im Mittel und
mind. 25 MPa im Einzelwert. Biegezugfestigkeit mind. 5
MPa im Mittel und mind. 4 MPa im Einzelwert.
Haftzugfestigkeit mind. 1,5 MPa im Mittel und mind. 1,2
MPa im Einzelwert.
Abfall der Druckfestigkeit nach Frosttauwechselversuch
im Mittel max. 10 v.H., im Einzelwert max. 20 v.H.
Haftvermittler nach Wahl des AN einbauen.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Verband 'entsprechend Bestand herstellen.
Erschwernisse infolge Anarbeitung an den Bestand sind
in den Einheitspreis einzukalkulieren.'
Menge: 110,000 m2

**00.06.0012 Pflasterd. geb.Bauw. Betonst.herst.*Fl. ü. 10-100 m2 St.100/200/80*Fase 2/2 Bett.mörtel 0/4*Haftvermittler AN Fuge Typ A**
StL-Nr. 2311510693511219
Pflasterdecke in gebundener Bauweise mit Pflastersteinen aus Beton mit Vorsatzbeton herstellen.
Oberfläche der Pflastersteine, Trassierung der Pflasterdecke und Verlegung der Pflastersteine in Kurvenbereichen nach Unterlagen des AG.
Haftzugfestigkeit zwischen Pflasterstein und Bettung
sowie zwischen Pflasterstein und Fugenfüllung im fertigen Zustand mind. 0,6 MPa im Einzelwert.
In Flächen '= PKW-Stellflächen.'

Einzelflächen über 10,00 bis 100,00 m2.
Format für Rastermaß = 100/200/80 mm.
Fase max. 2/2 mm.
Bettungsmörtel 0/4. Wasserdurchlässigkeit größer 5 * 10
exp -5 m/s. Druckfestigkeit mind. 30 MPa im Mittel und
mind. 25 MPa im Einzelwert. Biegezugfestigkeit mind. 5
MPa im Mittel und mind. 4 MPa im Einzelwert.
Haftzugfestigkeit mind. 1,5 MPa im Mittel und mind. 1,2
MPa im Einzelwert.
Abfall der Druckfestigkeit nach Frosttauwechselversuch
im Mittel max. 10 v.H., im Einzelwert max. 20 v.H.
Haftvermittler nach Wahl des AN einbauen.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Steine 'entsprechend Bestand verlegen.
Erschwernisse infolge Anarbeitung an den Bestand sind
in den Einheitspreis einzukalkulieren.'
Menge: 40,000 m2

**00.06.0013 Pflasterdecken-Anpassung herstellen Einzelgr. b 1,0m2*Steine Pflasterd.**
StL-Nr. 2311519831
Anpassung der Pflasterdecke an Aussparungen oder Einbauten herstellen. Abgerechnet wird je Stück Einbauteil.
Einzelgröße der Aussparung bzw. Einbauten über 0,75 bis
1,00 m2.
Ausführung mit Steinen der Pflasterdecke. Das Schneiden
der Steine gehört zum Leistungsumfang.
Menge: 14,000 St

**00.06.0014 Umpflasterung von Einbauten herst. Schacht, DN 625*3-zeilig Nst. 100/100/100*F-beton 12 MPa bis 10 cm unt.OK*Fuge Typ A**
StL-Nr. 2311590610151101
Umpflasterung von Einbauten in unbefestigten Flächen
herstellen. Abgerechnet wird je Stück Einbauteil.
Einbauteil = Schachtabdeckung, DN 625.
Umpflasterung 3-zeilig.
Naturstein, Format für Rastermaß des Pflastersteins =
100/100/100 mm.
Beton für Fundament und Rückenstütze mit einer Druckfestigkeit (Einzelwert) am Bohrkern von mind. 12 MPa.
Fundament 20 cm dick. Rückenstütze bis 10 cm unter O-
berkante Streifen.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 4,000 St
Leistungsbereichkatalog: 115

#### Abschnitt 00.07 Fahrbahnmarkierungen

**00.07.0001 Längsmarkierung entfernen durchg.Fb.begr.*Breite 0,15 m*auf Betondecke Deckenerneuerung*Abf.d. Verw.zuf.**
StL-Nr. 2113100512921001
Längsmarkierung einschl. evtl. Sperrflächenumrandung
entfernen. Abgerechnet wird der entfernte Strich, bei
Doppelstrichen zwei Striche.
Durchgehender Strich als Fahrbahnbegrenzung.
Strichbreite = 0,15 m.
Markierungsstoffart '= Kaltspritzplastik bzw.
Kaltplastikmasse.'

Auf Betondecke.
Entfernen für Deckenerneuerung.
Abfall aufnehmen und nach Wahl des AN verwerten.
Menge: 115,000 m

**00.07.0002 Längsmarkierung Typ II herstellen durchg.Fb.begr.*Breite 0,15 m mit Vormarkierung*Kaltplastikmasse Aggl.unregelm.*P 7**
StL-Nr. 2113150512164029
Längsmarkierung Typ II einschl. evtl.
Sperrflächenumrandung als endgültige Markierung herstellen. Abgerechnet wird der markierte Strich, bei
Doppelstrichen zwei Striche.
Durchgehend als Fahrbahnbegrenzung.
Strichbreite = 0,15 m.
Strich mit Vormarkierung.
Markierungssystem aus reaktivem Stoff, nicht spritzbar
(Kaltplastikmasse).
Als Agglomeratmarkierung, unregelmäßig angeordnet.
Verkehrsklasse = P 7.
Markierung auf 'grobstrukturierter Asphaltdeckschicht
aus Splittmastix.'
Menge: 115,000 m

#### Abschnitt 00.08 Ausstattung

**00.08.0001 Leitpfosten abbauen**
StL-Nr. 211290579099
Leitpfosten abbauen.
Abbauteil '= Eingrableitpfosten einschl.
Grasstoppplatte.'

Abbauteile 'innerhalb der Baustelle sortiert lagern.'
Menge: 5,000 St

**00.08.0002 Leitpfosten abbauen*erf. Erdarbeiten Abbauteil verwert**
StL-Nr. 211290579101
Leitpfosten abbauen.
Abbauteil '= Eingrableitpfosten mit Grasstoppplatte.'

Erforderliche Erdarbeiten ausführen. Vorhandene Pfostenlöcher entsprechend der sie umgebenden Fläche
schließen.
Abbauteile nach Wahl des AN verwerten.
Menge: 5,000 St

**00.08.0003 Leitpfosten des AG aufstellen*Pfosten lagern HB 1**
StL-Nr. 21129412900011
Leitpfosten des AG aufstellen.
Leitpfosten '= Eingrableitpfosten, Länge 1,60 m
einschl. Grasstoppplatte.'

Leitpfosten lagern innerhalb der Baustelle.
Leitpfosten in Boden, Homogenbereich HB 1 - FRS. Erforderliche Erdarbeiten ausführen, die die Pfosten umgebende Fläche wiederherstellen. Überschüssigen Boden
flächenhaft verteilen.
Menge: 10,000 St

**00.08.0004 Leitpfosten aufstellen Eingrabpf.m.Ausz.*m.Profilauss. 3mm Refl.rechte.weiß*Typ R1, Kl. RA1 Eingr.stein a.Bet*HB 1**
StL-Nr. 2112940326021031
Leitpfosten aus Niederdruckpolyäthylen (PE-HD) aufstellen.
Eingrableitpfosten, Länge 1,60 m, mit Auszugsicherung.
Mit Profilaussteifung, Wanddicke 3 mm.
Retroreflektoren einseitig, rechteckig, weiß.
Retroreflektoren Typklasse R1, Klasse RA 1.
Eingrabsockelstein aus Beton.
Leitpfosten in Boden, Homogenbereich HB 1 - FRS. Erforderliche Erdarbeiten ausführen, die die Pfosten umgebende Fläche wieder herstellen, überschüssigen Boden
flächenhaft verteilen.
Menge: 5,000 St

**00.08.0005 Leitpfostenfu. aus Betonl lief.**
Leitpfostenfundament aus Betonfertigteil liefern
und einbauen
Erforderliche Erdarbeiten durchführen.
Überschüssiges Erdmaterial nach Wahl des AN
verwerten.
Betonsockel Druckfestigkeitsklasse C 25/30
frost- und tausalzbeständig XF4
Menge: 5,000 St

### Bereich 01 Behelfsrampen

#### Abschnitt 01.00 Erdbau

**01.00.0001 Fläche abräumen Aufwuchs*Wurzelstöcke Astwerk*Neigung über 1:4 ges.Räumg.Verw.AN**
*** Pauschalposition
StL-Nr. 2410600311101003
Fläche nach Unterlagen des AG abräumen.
Strauch- und Baumbestand sowie sonstiger Aufwuchs bis
zu 0,10 m Stammdurchmesser, 1,00 m über dem Erdboden
gemessen, einschließlich Wurzelwerk.
Wurzelstöcke anderweitig gefällter Bäume bis zu 0,10 m
Durchmesser an der Schnittstelle roden.
Astwerk gefällter Bäume, Holzreste.
Neigung der Abräumfläche steiler als 1:4.
Gesamtes Räumgut nach Wahl des AN verwerten.
Menge: 1,000 Psch

**01.00.0002 Oberboden abtragen Neigung über 1:4*Abtrag ü. 10-30cm Oberb.Verw. AN*Abrechnung Abtrag**
StL-Nr. 24106120012101
Oberboden ggf. einschließlich Vegetationsdecke abtragen. Homogenbereiche nach Unterlagen des AG.
Neigung der Abtragsfläche steiler als 1:4.
Dicke des Abtrages über 10 bis 30 cm.
Oberboden nach Wahl des AN verwerten.
Abrechnung nach Abtragsprofilen.
Menge: 310,000 m3

**01.00.0003 Boden bzw. Fels lösen**
Boden bzw. Fels aus Abtragsbereichen lösen, laden und
zur Deklaration auf Bereitstellungsfläche des
AN transportieren und abladen.
Abgerechnet wird nach Abtragsprofilen.
Abtrag im Bereich der herzustellenden Behelfsrampe
Profilgerecht lösen.
Menge: 900,000 m3

**01.00.0004 Baustoff liefern und einbauen Planum gesondert*Abrechng. Auftrag**
StL-Nr. 24106243909201
Geeigneten Baustoff liefern, in Auftragsbereichen profilgerecht einbauen und verdichten.
Baustoff 'grobkörniger Bode'

Einbaustelle '= provisorischer
Beschleunigungsstreifen'

Das Herstellen des Planums wird gesondert vergütet.
Abrechnung nach Auftragsprofilen.
Menge: 900,000 m3

**01.00.0005 Planum herstellen Ev2 = 45 MPa**
Planum herstellen nach Unterlagen des AG.
Verformungsmodul Ev2 = 45 MPa.
Menge: 900,000 m2

**01.00.0006 Mulde herstellen gewachsener Boden*Einschnitt*Tiefe ü. 0,2-0,3m Boden Verwert. AN**
StL-Nr. 2410651322910100
Mulde nach Unterlagen des AG herstellen.
In gewachsenem Boden. Homogenbereiche nach Unterlagen
des AG.
Mulde im Einschnitt.
Muldenbreite '1,0 m'

Tiefe über 0,20 bis 0,30 m.
Boden bzw. Fels nach Wahl des AN verwerten.
Menge: 50,000 m

#### Abschnitt 01.01 Landschaftsbauarbeiten

**01.01.0001 Nassansaat mit RSM herstellen 100 g Zellulose*10 g Kleber Saatgut 5 g/m2*RSM 7.1.1**
StL-Nr. 2110721811001100
Nassansaat herstellen. Mischgut in gleichmäßiger Mi-
schung halten. Mischgut auf die Flächen aufbringen. An-
saat auch auf Flächen steiler 1:4. Die nachfolgend
festgelegten Mengen der Zuschlagstoffe beziehen sich
jeweils auf 1 m2 Fläche.
Mulchstoff, 100 g Zellulose, Basis 40 v.H. absolut trocken. Bei Verwendung einer höheren Konzentration entsprechende Mindermenge.
Kleber aus Kunststoff-Emulsion, 10 g, bei Konzentraten
5 g.
Saatgutmenge = 5 g/m2.
Regelsaatgutmischung (RSM) 7.1.1 Landschaftsrasen -
Standard ohne Kräuter.
Menge: 900,000 m2

**01.01.0002 Erosionsschutzmatte verlegen Neigung 1:1,5-1:1*Kokos zweilagig, eins.*300-400 g/m2 Rand 15cm eingra.*Überlappung 10 cm mit Holzpflöcken*3 Stück/m2**
StL-Nr. 2110755014111121
Erosionsschutzmatte auf Böschungen, in Mulden oder
Gräben nach Unterlagen des AG verlegen. Matte in ungespanntem Zustand auslegen. Abgerechnet wird die abgedeckte Fläche.
Neigung der Böschung über 1:1,5 bis 1:1.
Matte aus Kokos.
Zweilagig, gesteppt, mit einseitigem Netz aus Naturfaden.
Gewicht 300 bis 400 g/m2.
Oberen Rand 15 cm tief eingraben.
Überlappung der Bahnen ca. 10 cm.
Sichern der Matte mit Holzpflöcken 30 cm lang.
Anzahl = 3 Stück/m2.
Menge: 900,000 m2

#### Abschnitt 01.02 Schichten ohne Bindemittel

**01.02.0001 Bankett abtragen Breite bis 0,50 m Mit Veg.decke**
StL-Nr. 24112045190299
Bankett abtragen ggf. einschließlich Vegetationsdecke.
Breite bis 0,50 m.
Dicke 'i.M. 28,0 cm'

Ausbauen mit Vegetationsdecke.
Ausbaustoff 'zur Deklaration auf Bereitstellungsfläche
des AN
transportieren, abladen und während der Bauzeit
zwischenlagern'
Menge: 6,000 m3

**01.02.0002 Bankett profilgerecht herstellen URA+Einbaudoku 12 tief+ 6 hoch*3 cm tiefer**
StL-Nr. 2411270299191199
Bankett gemäß ZTV E-StB profilgerecht herstellen.
Lage 'neben Behelfsrampen'

Baustoff '= Frostschutzmaterial 0/32 nach ZTV-SoB.
Abdeckung mit Brechsand-Splittgemisch 0/8, 2 cm dick'

Umweltrelevante Anforderungen beim Einsatz von Baustoffgemischen einschließlich Einbaudokumentation nach
Unterlagen des AG. Einbaudokumentation übergeben.
Einbau '-breite = ca. 1,00 cm'

Querneigung 12 v.H. am tiefliegenden und 6 v.H. am
hochliegenden Fahrbahnrand.
Einbau 3 cm tiefer als Fahrbahnrand.
Verformungsmodul 'EV2 mindestens 80 MN/m2'
Menge: 71,000 m3

**01.02.0003 Frostschutzschicht herstellen*0/32 URA+Einbaudoku Abrechng. Auftrag**
StL-Nr. 2411221090051091
Frostschutzschicht herstellen.
In Verkehrsflächen 'Behelfsrampen'

Baustoffgemisch 0/32.
Umweltrelevante Anforderungen beim Einsatz von Baustoffgemischen einschließlich Einbaudokumentation nach
Unterlagen des AG. Einbaudokumentation übergeben.
Einbaudicke '30 cm'

Abrechnung nach Auftragsprofilen.
Menge: 270,000 m3

#### Abschnitt 01.03 Asphaltbauweisen

**01.03.0001 Asphaltbefestigung trennen Anb.längs m. Rand*schneiden Dicke ü. 24-30 cm**
StL-Nr. 231130384106
Asphaltbefestigung geradlinig trennen.
im Anbaubereich längs zur Fahrbahnachse einschließlich
Abtragen des Randkeiles.
Trennen durch Schneiden.
Dicke der Asphaltbefestigung über 24 bis 30 cm.
Menge: 44,000 m

**01.03.0002 Bitumenemulsion aufsprühen*Asphalt frisch Rampenspritzgerät*C60BP4-S Menge 200 g/m2*vor 2. Lage ATS**
StL-Nr. 23113063911111
Bitumenemulsion zur Herstellung des Schichtenverbundes
aufsprühen.
Auf Verkehrsflächen '= Behelfsrampe'

Unterlage = Asphaltbefestigung, frisch.
Mit Rampenspritzgerät.
Bindemittel = C60BP4-S.
Bindemittelmenge = 200 g/m2.
Vor Einbau 2. Lage Asphalttragschicht.
Menge: 900,000 m2

**01.03.0003 Bitumenemulsion aufsprühen*Asphalt frisch Rampenspritzgerät*C60BP4-S Menge 200 g/m2*vor A.deckschicht**
StL-Nr. 23113063911113
Bitumenemulsion zur Herstellung des Schichtenverbundes
aufsprühen.
Auf Verkehrsflächen '= Behelfsrampe.'

Unterlage = Asphaltbefestigung, frisch.
Mit Rampenspritzgerät.
Bindemittel = C60BP4-S.
Bindemittelmenge = 200 g/m2.
Vor Einbau Asphaltdeckschicht.
Menge: 900,000 m2

**01.03.0004 Asphalttragsch. aus AC 22 T S herst Bitumen 50/70*Kalksteinfüller zwei Lagen**
StL-Nr. 23113118991110
Asphalttragschicht aus Asphalttragschichtmischgut
AC 22 T S herstellen. Anlieferung des Asphaltmischguts
in thermoisolierten Transportbehältern.
In Verkehrsflächen '= Behelfsrampe'

Einbau '-stärke = 14 cm.'

Bindemittel = 50/70.
Fremdfüller = Kalksteinfüller.
In zwei Lagen.
Menge: 900,000 m2

**01.03.0005 Asphaltbindersch.a. AC 16 B S herst*Dicke 8 cm Bitumen 25/55-55A*Gestein SZ 18**
StL-Nr. 2311321992101000
Asphaltbinderschicht aus Asphaltbinder AC 16 B S herstellen. Anlieferung des Asphaltmischguts in
thermoisolierten Transportbehältern.
In Verkehrsflächen '= Behelfsrampe.'

Einbaudicke = 8 cm.
Bindemittel = 25/55-55 A.
Grobe Gesteinskörnung = Kategorie SZ 18.
Menge: 900,000 m2

**01.03.0006 Asphaltdecksch. aus SMA 11 S herst.*Dicke 4 cm Bitumen 25/55-55A**
StL-Nr. 2311340891100000
Asphaltdeckschicht aus Splittmastixasphalt SMA 11 S
herstellen. Anlieferung des Asphaltmischguts in
thermoisolierten Transportbehältern.
In Verkehrsflächen '= Behelfsrampe.'

Einbaudicke = 4 cm.
Bindemittel = 25/55-55 A.
Menge: 900,000 m2

**01.03.0007 Abstumpfungsmaßnahme durchführen bit.LFK 1/3*Gestein wie Decke Menge 1 kg/m2*maschinell**
StL-Nr. 231139523111
Abstumpfungsmaßnahme zur Erhöhung der Anfangsgriffigkeit durch gleichmäßiges Aufbringen und Einwalzen von
Abstreukörnung durchführen. Nicht gebundene Abstreukörnung aufnehmen und nach Wahl des AN verwerten.
Abstreukörnung = leicht bituminierte Lieferkörnung 1/3.
Aus Gestein wie grobe Gesteinskörnung in Asphaltdeckschicht.
Abstreumenge = 1 kg/m2.
Maschinell abstreuen.
Menge: 900,000 m2

**01.03.0008 Naht in Asphaltschicht herst. Naht ATS*Längs-/Quernaht PmB heiß**
StL-Nr. 23113907330199
Naht in Asphaltschicht herstellen.
Naht in Asphalttragschicht.
Längs- und Quernaht.
Heiß aufzubringendes Polymermodifiziertes Bitumen auf
die Nahtflanke volldeckend auftragen oder anspritzen,
Menge 50 g/m je cm Schichtdicke.
Dicke der Schicht '= 23,5 cm'
Menge: 44,000 m

**01.03.0009 Naht oder Anschluss zur Fuge aufw. Längs-/Queranschl Tiefe 35 mm*Breite 12 mm schneiden**
StL-Nr. 23113937495201
Naht oder Anschluss ohne Fugenspalt in Asphaltdeckschicht zur Fuge aufweiten und säubern. Anfallende Ausbaustoffe nach Wahl des AN verwerten.
Längs- und Queranschluss.
Einzellängen 'bis 50 m'

Fugenspalttiefe = 35 mm.
Fugenspaltbreite = 12 mm.
Aufweiten durch Schneiden.
Menge: 44,000 m

**01.03.0010 Fugenfüllung herstellen Längs-/Querfuge*Deckschicht*Tiefe 35 mm Breite 12 mm*Fugenmasse N2**
StL-Nr. 2311394231952001
Fugenfüllung herstellen.
Längs- und Querfuge.
In der Asphaltdeckschicht.
Einzellängen 'bis 50 m'

Fugenspalttiefe = 35 mm.
Fugenspaltbreite = 12 mm.
Mit heiß verarbeitbarer Fugenmasse Typ N2, einschließlich zugehörigem und zuvor aufgetragenem Voranstrichmittel.
Menge: 44,000 m

**01.03.0011 Randabdichtung herstellen Flankenfl. rein.*Abd. 25/55-55 A ein Arbeitsgang**
StL-Nr. 231139221119
Flankenfläche des hochliegenden Randes der Asphaltschichten abdichten.
Reinigen der Flankenfläche mit Hochdruckreiniger.
Abdichtung mit 25/55-55 A.
Herstellung für alle Schichten in einem Arbeitsgang.
Dicke der abzudichtenden Asphaltbefestigung 'i.M. 38,0 cm'
Menge: 44,000 m

#### Abschnitt 01.04 Sonstige Leistungen

**01.04.0001 SE aus Stahl abbauen EDSP*Profil B*Pfost. A 2,00 m HB 1*Pf.l.b. 1900 mm Teile lagern**
Schutzeinrichtung (SE) aus Stahl einschließlich sämtlicher Einzelteile abbauen.
Zwischenzeitliche Absenkung herstellen.
Einschließlich aller ervorderlichen Erdarbeiten.

SE = Einfache Distanzschutzplanke.
Holm Profil B.
Mit Pfosten, Abstand = 2,00 m.
Pfosten in Boden, Homogenbereich HB 1 - FRS.
Pfostenlöcher entsprechend der sie umgebenden Fläche
schließen.
Pfostenlänge bis 1900 mm.
Konstruktionsteile innerhalb der Baustelle sortiert
nach Unterlagen des AG lagern.
Menge: 40,000 m

**01.04.0002 SE des AG aufstellen ESP Holm B*Pf.Abstand 2 m HB 1*innerh.Baustelle Erdarb. ausf.**
StL-Nr. 2112921220021101
Schutzeinrichtung (SE) des AG aufstellen. Verbindungsmittel liefert AN.
SE = Einfache Schutzplanke, Holm B.
Pfostenabstand 2,00 m.
Aufstellung in Boden, Homogenbereich HB 1 - FRS.
Teile lagern innerhalb der Baustelle.
Erforderliche Erdarbeiten ausführen. Die die Pfosten
umgebende Fläche wiederherstellen, überschüssigen Boden
flächenhaft verteilen.
Menge: 40,000 m

**01.04.0003 Betonleitelemente liefern u. aufst.**
Betonleitelemente liefern und aufstellen.
Höhe: ca. 100 cm
Länge: ca. 200 cm
Menge: 50,000 m

**01.04.0004 Befahrbare Abdeckung herstellen**
Befahrbare Abdeckung über bestehende Schachtbauwerke an und unter den Behelfsrampen zum Schutz verkehrssicher herstellen und rückbauen.
Einschließlich des Rückbaus des ggf. darüber liegenden bituminösen Belages.
Länge der Abdeckung bis 2,0 m
Breite der Abdeckung bis 1,5 m
für Belastungsklasse Bk 10.
Einschl. der erforderlichen Auflagerausbildung und Herstellung ggf. erforderlicher Anrampungen.
Menge: 5,000 St
